# Steckbare Elektroinstallation von Wieland Electric GmbH
Leistungsbeschreibung (GAEB DA XML 3.2, DA81)
Währung: EUR
Vergabeart: Beschränkte Ausschreibung
Erstellt mit: Wieland Electric Gmb, GAEB-Export, 08.12.2022

## - Wieland Electric GmbH

### 01 gesis CLASSIC

**01.0001 RST® CLASSIC Steckverbinder, IP66/68 (3m;2h) /IP69, Buchse, 2-polig, 50 V, 20 A, signalbraun**
System RST® CLASSIC - Rundsteckverbinder nach IEC 61535 für feste Installation, IP66/68 (3m;2h) /IP69, Ausführung als Buchse, gewinkelt 90°, 2-polig, gedrehte Kontakte mit Federkraftanschluss, kompaktes Gehäuse mit Zugentlastung, feldkonfektionierbar, Kodierung signalbraun.

Bemessungsspannung: 50 V
Bemessungsstrom: 20 A
Bemessungsstoßspannung: 4 kV
Schutzart: IP66/68 (3m;2h) /IP69
Anschlussquerschnitt eindrähtig: 0,5 mm² - 2,5 mm²
Anschlussquerschnitt feindrähtig: 0,5 mm² - 1,5 mm²
Leitungsdurchmesser: 10 - 14 mm
Werkstoff des Gehäuses: Polyamid
Anschlüsse pro Pol: 2
Polkennzeichnung: 1, 2
Halogenfrei: ja

Fabrikat: Wieland Electric GmbH
Typ: RST20I2F B13YR1S L BR01
Bestellnummer: 96.023.0151.4
Menge: 0 St
Produkt:
  Artikel:
    Marke: Wieland Electric GmbH
    Artikelnummer: 96.023.0151.4
    Artikelkurztext: Steckverbinder-RST20I2F B13YR1S L BR01
