# Steckbare Elektroinstallation von Wieland Electric GmbH
Leistungsbeschreibung (GAEB DA XML 3.2, DA81)
Währung: EUR
Vergabeart: Beschränkte Ausschreibung
Erstellt mit: Wieland Electric Gmb, GAEB-Export, 12.01.2023

## - Wieland Electric GmbH

### 01 gesis CLASSIC

**01.0001 RST® CLASSIC Anschlussleitung, IP66/68 (3m;2h), Buchse - freies Ende, 2x1,5 mm², 50 V, 16 A, 2 m, grau**
System RST® CLASSIC - Konfektionierte Leitung Ölflex® Classic 110, Buchse - freies Ende, IP66/68 (3m;2h), 2-polig, 1,5 mm², mit integrierter Verriegelung, Ausführung: Buchse, freies Leitungsende, gemäß IEC 61535, Kodierung signalbraun.

Bemessungsspannung: 50 V
Bemessungsstrom: 16 A
Bemessungsstoßspannung: 4 kV
Schutzart: IP66/68 (3m;2h)
Typ der Leitung: Ölflex® Classic 110
Farbe der Leitung: grau
Polkennzeichnung: 1, 2
Halogenfrei: nein
Gesamtlänge: 2 m

Fabrikat: Wieland Electric GmbH
Typ: RST20I2K1B-315OL 20BR0
Bestellnummer: 96.222.2097.4
Menge: 0 St
Produkt:
  Artikel:
    Marke: Wieland Electric GmbH
    Artikelnummer: 96.222.2097.4
    Artikelkurztext: Konfektionierte Leitung-RST20I2K1B-315OL 20BR0
