# Steckbare Elektroinstallation von Wieland Electric GmbH
Leistungsbeschreibung (GAEB DA XML 3.2, DA81)
Währung: EUR
Vergabeart: Beschränkte Ausschreibung
Erstellt mit: Wieland Electric Gmb, GAEB-Export, 11.01.2023

## - Wieland Electric GmbH

### 01 gesis CLASSIC

**01.0001 Anschlussleitung, Stecker - freies Ende, 3x2,5 mm², 250 V, 20 A, Eca, 3 m, schwarz**
Konfektionierte Leitung H05Z1Z1-F Stecker - freies Ende, 3-polig, 2,5 mm², Brandklasse Eca, Ausführung: freies Leitungsende, GST18i3 Stecker, gemäß IEC 61535, mechanische Kodierung Code 4, farbliche Kodierung braun.

Bemessungsspannung: 250 V
Bemessungsstrom: 20 A
Bemessungsstoßspannung: 4 kV
Schutzart: IP40
Typ der Leitung: H05Z1Z1-F
Brandklasse: Eca
Farbe der Leitung: schwarz
Polkennzeichnung: 1, 2, 3
Halogenfrei: ja
Gesamtlänge: 3 m
Menge: 0 St
Produkt:
  Artikel:
    Marke: Wieland Electric GmbH
    Artikelnummer: 92.238.3064.4
    Artikelkurztext: Konfektionierte Leitung-GST18I3KS-S 25H 30BR05
