# Steckbare Elektroinstallation von Wieland Electric GmbH
Leistungsbeschreibung (GAEB DA XML 3.2, DA81)
Währung: EUR
Vergabeart: Beschränkte Ausschreibung
Erstellt mit: Wieland Electric Gmb, GAEB-Export, 11.01.2023

## - Wieland Electric GmbH

### 01 gesis CLASSIC

**01.0001 gesis® MINI Anschlussleitung, Buchse - freies Ende, 2x1,5 mm², 50 V, 16 A, Eca, 7 m, weiß**
System gesis® MINI - Konfektionierte Leitung H05VV-F Buchse - freies Ende, 2-polig, 1,5 mm², Brandklasse Eca, Ausführung: GST15i2 Buchse, freies Leitungsende, gemäß IEC 61535, mechanische Kodierung Code 3, farbliche Kodierung lichtblau.

Bemessungsspannung: 50 V
Bemessungsstrom: 16 A
Bemessungsstoßspannung: 4 kV
Schutzart: IP20
Typ der Leitung: H05VV-F
Brandklasse: Eca
Farbe der Leitung: weiß
Polkennzeichnung: 1, 2
Halogenfrei: nein
Gesamtlänge: 7 m

Fabrikat: Wieland Electric GmbH
Typ: GST15I2KSB- 15 W 70BL02
Bestellnummer: 91.222.7003.6
Menge: 0 St
Produkt:
  Artikel:
    Marke: Wieland Electric GmbH
    Artikelnummer: 91.222.7003.6
    Artikelkurztext: Konfektionierte Leitung-GST15I2KSB- 15 W 70BL02
