# Wieland GAEB
Leistungsbeschreibung (GAEB DA XML 3.1, DA81)
Projekt: 1
Währung: EUR
Erstellt mit: 09.04.2013

## Leistungsverzeichnis
Datum: 09.04.2013

### 01 Wieland-Electric

#### 01.01 Steckbare Elektroinstallation - gesis

##### 01.01.01 gesis CON: Netz - Steckverbinder

###### 01.01.01.13 GST Verteilerboxen, Mustersets und sonstiges Zubehör

###### 01.01.01.13.07 Verriegelungen

**01.01.01.13.07.01**
Typ der Leitung:
Farbe der Leitung:
Steckrichtung:
Anschlussquerschnitt eindrähtig min.:
Anschlussquerschnitt feindrähtig min.:
Leitungsdurchmesser min.:
Fabrikat: Wieland Electric GmbH
Typ: GST18 WS
Bestellnummer: 05.587.3156.0
oder gleichwertig:

Fabrikat:
Typ:
Produkt:
  Artikel:
    Artikelnummer: 05.587.3156.0
