# Steckbare Elektroinstallation von Wieland Electric GmbH
Leistungsbeschreibung (GAEB DA XML 3.2, DA81)
Währung: EUR
Vergabeart: Beschränkte Ausschreibung
Erstellt mit: Wieland Electric Gmb, GAEB-Export, 12.12.2022

## - Wieland Electric GmbH

### 01 gesis CLASSIC

**01.0001 Steckverbinder, Buchse, 4-polig, 250 V, 20 A, weiß**
Installationssteckverbinder nach IEC 61535 für feste Installation, Ausführung als Buchse, 4-polig, gedrehte Kontakte mit Federkraftanschluss, kompaktes Gehäuse mit Zugentlastung, feldkonfektionierbar, mechanische Kodierung Code 1, farbliche Kodierung weiß.

Bemessungsspannung: 250 V
Bemessungsstrom: 20 A
Bemessungsstoßspannung: 4 kV
Schutzart: IP40
Anschlussquerschnitt eindrähtig: 0,75 mm² - 2,5 mm²
Anschlussquerschnitt feindrähtig: 0,75 mm² - 1,5 mm²
Werkstoff des Gehäuses: Polyamid
Anschlüsse pro Pol: 2
Polkennzeichnung: 2, N, PE, 1
Halogenfrei: ja
Menge: 0 St
Produkt:
  Artikel:
    Marke: Wieland Electric GmbH
    Artikelnummer: 92.943.0053.0
    Artikelkurztext: Steckverbinder-GST18I4F B2 ZR1 WS
