# Steckbare Elektroinstallation von Wieland Electric GmbH
Leistungsbeschreibung (GAEB DA XML 3.2, DA81)
Währung: EUR
Vergabeart: Beschränkte Ausschreibung
Erstellt mit: Wieland Electric Gmb, GAEB-Export, 11.01.2023

## - Wieland Electric GmbH

### 01 gesis CLASSIC

**01.0001 Anschlussleitung, Buchse - freies Ende, 3x1,5 mm², 250 V, 16 A, Eca, 1 m, weiß**
Konfektionierte Leitung H05VV-F Buchse - freies Ende, 3-polig, 1,5 mm², Brandklasse Eca, Ausführung: GST18i3 Buchse, freies Leitungsende, gemäß IEC 61535, mechanische Kodierung Code 1, farbliche Kodierung weiß.

Bemessungsspannung: 250 V
Bemessungsstrom: 16 A
Bemessungsstoßspannung: 4 kV
Schutzart: IP40
Typ der Leitung: H05VV-F
Brandklasse: Eca
Farbe der Leitung: weiß
Polkennzeichnung: L, N, PE
Halogenfrei: nein
Gesamtlänge: 1 m
Menge: 0 St
Produkt:
  Artikel:
    Marke: Wieland Electric GmbH
    Artikelnummer: 92.232.1003.2
    Artikelkurztext: Konfektionierte Leitung-GST18I3K1B- 15 10WS
