# Steckbare Elektroinstallation von Wieland Electric GmbH
Leistungsbeschreibung (GAEB DA XML 3.2, DA81)
Währung: EUR
Vergabeart: Beschränkte Ausschreibung
Erstellt mit: Wieland Electric Gmb, GAEB-Export, 11.01.2023

## - Wieland Electric GmbH

### 01 gesis CLASSIC

**01.0001 gesis® CLASSIC Anschlussleitung, Stecker - freies Ende, 4x1,5 mm², 250 V, 16 A, Eca, 4 m, schwarz**
System gesis® CLASSIC - Konfektionierte Leitung H05VV-F Stecker - freies Ende, 4-polig, 1,5 mm², Brandklasse Eca, Ausführung: freies Leitungsende, GST18i4 Stecker, gemäß IEC 61535, mechanische Kodierung Code 2, farbliche Kodierung tomatenrot.

Bemessungsspannung: 250 V
Bemessungsstrom: 16 A
Bemessungsstoßspannung: 4 kV
Schutzart: IP40
Typ der Leitung: H05VV-F
Brandklasse: Eca
Farbe der Leitung: schwarz
Polkennzeichnung: 2, N, PE, 1
Halogenfrei: nein
Gesamtlänge: 4 m

Fabrikat: Wieland Electric GmbH
Typ: GST18I4KS-S 15 40TR01
Bestellnummer: 92.207.4004.0
Menge: 0 St
Produkt:
  Artikel:
    Marke: Wieland Electric GmbH
    Artikelnummer: 92.207.4004.0
    Artikelkurztext: Konfektionierte Leitung-GST18I4KS-S 15 40TR01
