# Steckbare Elektroinstallation von Wieland Electric GmbH
Leistungsbeschreibung (GAEB DA XML 3.2, DA81)
Währung: EUR
Vergabeart: Beschränkte Ausschreibung
Erstellt mit: Wieland Electric Gmb, GAEB-Export, 11.01.2023

## - Wieland Electric GmbH

### 01 gesis CLASSIC

**01.0001 gesis® CLASSIC Verbindungsleitung, Buchse - Stecker, 3x1,5 mm², 250 V, 16 A, Eca, 1 m, schwarz**
System gesis® CLASSIC - Konfektionierte Leitung H05VV-F Buchse - Stecker, 3-polig, 1,5 mm², Brandklasse Eca, Ausführung: GST18i3 Buchse, GST18i3 Stecker, gemäß IEC 61535, mechanische Kodierung Code 2, farbliche Kodierung kieselgrau.

Bemessungsspannung: 250 V
Bemessungsstrom: 16 A
Bemessungsstoßspannung: 4 kV
Schutzart: IP40
Typ der Leitung: H05VV-F
Brandklasse: Eca
Farbe der Leitung: schwarz
Polkennzeichnung: L, N, PE
Halogenfrei: nein
Gesamtlänge: 1 m

Fabrikat: Wieland Electric GmbH
Typ: GST18I3K1BS 15 10GR01
Bestellnummer: 92.232.1000.3
Menge: 0 St
Produkt:
  Artikel:
    Marke: Wieland Electric GmbH
    Artikelnummer: 92.232.1000.3
    Artikelkurztext: Konfektionierte Leitung-GST18I3K1BS 15 10GR01
