# Steckbare Elektroinstallation von Wieland Electric GmbH
Leistungsbeschreibung (GAEB DA XML 3.2, DA81)
Währung: EUR
Vergabeart: Beschränkte Ausschreibung
Erstellt mit: Wieland Electric Gmb, GAEB-Export, 07.12.2022

## - Wieland Electric GmbH

### 01 gesis CLASSIC

**01.0001 Verteiler, IP66/68 (3m;2h) /IP69, 3-polig, 1 Eingang, 7 Ausgänge, 250 V, 20 A, schwarz**
Verteiler für Rundsteckverbinder nach IEC 61535, IP66/68 (3m;2h) /IP69, Ausführung als Multiverteiler, 3-polig, gedrehte Kontakte, 1 Eingang, 7 Ausgänge, Parallelschaltung, mit Befestigungsmöglichkeit, mit integrierter Verriegelung, Kodierung schwarz.

Bemessungsspannung: 250 V
Bemessungsstrom: 20 A
Bemessungsstoßspannung: 4 kV
Schutzart: IP66/68 (3m;2h) /IP69
Werkstoff des Gehäuses: Polyamid
Eingänge: 1
Ausgänge: 7
Halogenfrei: ja
Menge: 0 St
Produkt:
  Artikel:
    Marke: Wieland Electric GmbH
    Artikelnummer: 99.929.0000.7
    Artikelkurztext: Verteiler-RST20I3B 7P1 V SW
