# Steckbare Elektroinstallation von Wieland Electric GmbH
Leistungsbeschreibung (GAEB DA XML 3.2, DA81)
Währung: EUR
Vergabeart: Beschränkte Ausschreibung
Erstellt mit: Wieland Electric Gmb, GAEB-Export, 07.12.2022

## - Wieland Electric GmbH

### 01 gesis CLASSIC

**01.0001 Verteiler, IP66/68 (3m;2h) /IP69, 5-polig, 1 Eingang, 2 Ausgänge, 250 V, 16 A, schwarz**
Verteiler für Rundsteckverbinder nach IEC 61535, IP66/68 (3m;2h) /IP69, Ausführung als Verteilerblock, 5-polig, gedrehte Kontakte, 1 Eingang, 2 Ausgänge, Parallelschaltung, mit Befestigungsmöglichkeit an 06.562.5853.0 / 06.562.5853.1, mit integrierter Verriegelung, Kodierung schwarz.

Bemessungsspannung: 250 V
Bemessungsstrom: 16 A
Bemessungsstoßspannung: 4 kV
Schutzart: IP66/68 (3m;2h) /IP69
Werkstoff des Gehäuses: Polyamid
Eingänge: 1
Ausgänge: 2
Halogenfrei: ja
Menge: 0 St
Produkt:
  Artikel:
    Marke: Wieland Electric GmbH
    Artikelnummer: 46.050.1253.1
    Artikelkurztext: Verteiler-RST16I5V 2P1 TGVG SW
