# Steckbare Elektroinstallation von Wieland Electric GmbH
Leistungsbeschreibung (GAEB DA XML 3.2, DA81)
Währung: EUR
Vergabeart: Beschränkte Ausschreibung
Erstellt mit: Wieland Electric Gmb, GAEB-Export, 07.12.2022

## - Wieland Electric GmbH

### 01 gesis CLASSIC

**01.0001 RST® CLASSIC Verteiler, IP66/68 (3m;2h) /IP69, 2-polig, 1 Eingang, 3 Ausgänge, 50 V, 20 A, signalbraun**
System RST® CLASSIC - Verteiler für Rundsteckverbinder nach IEC 61535, IP66/68 (3m;2h) /IP69, Ausführung als Verteilerblock, 2-polig, gedrehte Kontakte, 1 Eingang, 3 Ausgänge, Parallelschaltung, mit Befestigungsmöglichkeit, mit integrierter Verriegelung, Kodierung signalbraun.

Bemessungsspannung: 50 V
Bemessungsstrom: 20 A
Bemessungsstoßspannung: 4 kV
Schutzart: IP66/68 (3m;2h) /IP69
Werkstoff des Gehäuses: Polyamid
Eingänge: 1
Ausgänge: 3
Halogenfrei: ja

Fabrikat: Wieland Electric GmbH
Typ: RST20I2V 3P1 F V L BR0
Bestellnummer: 96.020.0151.4
Menge: 0 St
Produkt:
  Artikel:
    Marke: Wieland Electric GmbH
    Artikelnummer: 96.020.0151.4
    Artikelkurztext: Verteiler-RST20I2V 3P1 F V L BR0
