# Steckbare Elektroinstallation von Wieland Electric GmbH
Leistungsbeschreibung (GAEB DA XML 3.2, DA81)
Währung: EUR
Vergabeart: Beschränkte Ausschreibung
Erstellt mit: Wieland Electric Gmb, GAEB-Export, 08.12.2022

## - Wieland Electric GmbH

### 01 gesis CLASSIC

**01.0001 Steckverbinder, IP66/68 (3m;2h) /IP69, Stecker, 5-polig, 250 V, 25 A, betongrau**
Rundsteckverbinder nach IEC 61535 für feste Installation, IP66/68 (3m;2h) /IP69, Ausführung als Stecker, gerade, 5-polig, gedrehte Kontakte mit Schraubanschluss, kompaktes Gehäuse mit Zugentlastung, feldkonfektionierbar, Kodierung betongrau.

Bemessungsspannung: 250 V
Bemessungsstrom: 25 A
Bemessungsstoßspannung: 4 kV
Schutzart: IP66/68 (3m;2h) /IP69
Anschlussquerschnitt eindrähtig: 1,5 mm² - 4 mm²
Anschlussquerschnitt feindrähtig: 1,5 mm² - 6 mm²
Leitungsdurchmesser: 13 - 18 mm
Werkstoff des Gehäuses: Polyamid
Anschlüsse pro Pol: 1
Polkennzeichnung: L, N, PE, 1, 2
Halogenfrei: ja
Menge: 0 St
Produkt:
  Artikel:
    Marke: Wieland Electric GmbH
    Artikelnummer: 99.576.0000.7
    Artikelkurztext: Steckverbinder-RST25I5S6S1 ZR3SV BG03
