# Steckbare Elektroinstallation von Wieland Electric GmbH
Leistungsbeschreibung (GAEB DA XML 3.2, DA81)
Währung: EUR
Vergabeart: Beschränkte Ausschreibung
Erstellt mit: Wieland Electric Gmb, GAEB-Export, 12.01.2023

## - Wieland Electric GmbH

### 01 gesis CLASSIC

**01.0001 Anschlussleitung, IP66/68 (3m;2h), Buchse - freies Ende, 3x2,5 mm², 250 V, 20 A, 2 m, schwarz**
Konfektionierte Leitung H07RN-F - Enhanced Version, Buchse - freies Ende, IP66/68 (3m;2h), 3-polig, 2,5 mm², mit integrierter Verriegelung, Ausführung: Buchse, freies Leitungsende, gemäß IEC 61535, Kodierung schwarz.

Bemessungsspannung: 250 V
Bemessungsstrom: 20 A
Bemessungsstoßspannung: 4 kV
Schutzart: IP66/68 (3m;2h)
Typ der Leitung: H07RN-F - Enhanced Version
Farbe der Leitung: schwarz
Polkennzeichnung: L, N, PE
Halogenfrei: ja
Gesamtlänge: 2 m
Menge: 0 St
Produkt:
  Artikel:
    Marke: Wieland Electric GmbH
    Artikelnummer: 96.233.2053.1
    Artikelkurztext: Konfektionierte Leitung-RST20I3K1B- 25G 20SW
