# Steckbare Elektroinstallation von Wieland Electric GmbH
Leistungsbeschreibung (GAEB DA XML 3.2, DA81)
Währung: EUR
Vergabeart: Beschränkte Ausschreibung
Erstellt mit: Wieland Electric Gmb, GAEB-Export, 12.01.2023

## - Wieland Electric GmbH

### 01 gesis CLASSIC

**01.0001 Verbindungsleitung, IP66/68 (3m;2h) /IP69, Buchse - Stecker, 5x6 mm², 250 V, 25 A, 0,5 m, schwarz**
Konfektionierte Leitung H05Z1Z1-F, Buchse - Stecker, IP66/68 (3m;2h) /IP69, 5-polig, 6 mm², mit integrierter Verriegelung, Ausführung: Buchse, Stecker, gemäß IEC 61535, Kodierung betongrau.

Bemessungsspannung: 250 V
Bemessungsstrom: 25 A
Bemessungsstoßspannung: 4 kV
Schutzart: IP66/68 (3m;2h) /IP69
Typ der Leitung: H05Z1Z1-F
Farbe der Leitung: schwarz
Polkennzeichnung: L, N, PE, 1, 2
Halogenfrei: ja
Gesamtlänge: 0,5 m
Menge: 0 St
Produkt:
  Artikel:
    Marke: Wieland Electric GmbH
    Artikelnummer: 96.85A.0560.3
    Artikelkurztext: Konfektionierte Leitung-RST25I5KSBS 6HO 05BG03
