# Steckbare Elektroinstallation von Wieland Electric GmbH
Leistungsbeschreibung (GAEB DA XML 3.2, DA81)
Währung: EUR
Vergabeart: Beschränkte Ausschreibung
Erstellt mit: Wieland Electric Gmb, GAEB-Export, 12.01.2023

## - Wieland Electric GmbH

### 01 gesis CLASSIC

**01.0001 RST® CLASSIC Verbindungsleitung, IP66/68 (3m;2h), Buchse - Stecker, 2x2,5 mm², 50 V, 20 A, 1 m, grau**
System RST® CLASSIC - Konfektionierte Leitung Ölflex® Classic 110, Buchse - Stecker, IP66/68 (3m;2h), 2-polig, 2,5 mm², mit integrierter Verriegelung, Ausführung: Buchse, Stecker, gemäß IEC 61535, Kodierung signalbraun.

Bemessungsspannung: 50 V
Bemessungsstrom: 20 A
Bemessungsstoßspannung: 4 kV
Schutzart: IP66/68 (3m;2h)
Typ der Leitung: Ölflex® Classic 110
Farbe der Leitung: grau
Polkennzeichnung: 1, 2
Halogenfrei: nein
Gesamtlänge: 1 m

Fabrikat: Wieland Electric GmbH
Typ: RST20I2K1BS325OL 10BR0
Bestellnummer: 96.223.1092.4
Menge: 0 St
Produkt:
  Artikel:
    Marke: Wieland Electric GmbH
    Artikelnummer: 96.223.1092.4
    Artikelkurztext: Konfektionierte Leitung-RST20I2K1BS325OL 10BR0
