# Steckbare Elektroinstallation von Wieland Electric GmbH
Leistungsbeschreibung (GAEB DA XML 3.2, DA81)
Währung: EUR
Vergabeart: Beschränkte Ausschreibung
Erstellt mit: Wieland Electric Gmb, GAEB-Export, 12.01.2023

## - Wieland Electric GmbH

### 01 gesis CLASSIC

**01.0001 RST® CLASSIC Anschlussleitung, IP66/68 (3m;2h) /IP69, Stecker - freies Ende, 5x6 mm², 250 V, 25 A, 3 m, schwarz**
System RST® CLASSIC - Konfektionierte Leitung H05Z1Z1-F, Stecker - freies Ende, IP66/68 (3m;2h) /IP69, 5-polig, 6 mm², mit integrierter Verriegelung, Ausführung: freies Leitungsende, Stecker, gemäß IEC 61535, Kodierung betongrau.

Bemessungsspannung: 250 V
Bemessungsstrom: 25 A
Bemessungsstoßspannung: 4 kV
Schutzart: IP66/68 (3m;2h) /IP69
Typ der Leitung: H05Z1Z1-F
Farbe der Leitung: schwarz
Polkennzeichnung: L, N, PE, 1, 2
Halogenfrei: ja
Gesamtlänge: 3 m

Fabrikat: Wieland Electric GmbH
Typ: RST25I5KS-S 60S 30BG03
Bestellnummer: 99.460.0124.0
Menge: 0 St
Produkt:
  Artikel:
    Marke: Wieland Electric GmbH
    Artikelnummer: 99.460.0124.0
    Artikelkurztext: Konfektionierte Leitung-RST25I5KS-S 60S 30BG03
