# Steckbare Elektroinstallation von Wieland Electric GmbH
Leistungsbeschreibung (GAEB DA XML 3.2, DA81)
Währung: EUR
Vergabeart: Beschränkte Ausschreibung
Erstellt mit: Wieland Electric Gmb, GAEB-Export, 12.01.2023

## - Wieland Electric GmbH

### 01 gesis CLASSIC

**01.0001 RST® CLASSIC Anschlussleitung, IP66/68 (3m;2h), Buchse - freies Ende, 3x2,5 mm², 250 V, 20 A, 2 m, schwarz**
System RST® CLASSIC - Konfektionierte Leitung H05Z1Z1-F, Buchse - freies Ende, IP66/68 (3m;2h), 3-polig, 2,5 mm², mit integrierter Verriegelung, Ausführung: Buchse, freies Leitungsende, gemäß IEC 61535, Kodierung laubgrün.

Bemessungsspannung: 250 V
Bemessungsstrom: 20 A
Bemessungsstoßspannung: 4 kV
Schutzart: IP66/68 (3m;2h)
Typ der Leitung: H05Z1Z1-F
Farbe der Leitung: schwarz
Polkennzeichnung: 1, 2, PE
Halogenfrei: ja
Gesamtlänge: 2 m

Fabrikat: Wieland Electric GmbH
Typ: RST20I3K1B- 25D 20GN02
Bestellnummer: 96.233.20D5.7
Menge: 0 St
Produkt:
  Artikel:
    Marke: Wieland Electric GmbH
    Artikelnummer: 96.233.20D5.7
    Artikelkurztext: Konfektionierte Leitung-RST20I3K1B- 25D 20GN02
