# Steckbare Elektroinstallation von Wieland Electric GmbH
Leistungsbeschreibung (GAEB DA XML 3.2, DA81)
Währung: EUR
Vergabeart: Beschränkte Ausschreibung
Erstellt mit: Wieland Electric Gmb, GAEB-Export, 12.01.2023

## - Wieland Electric GmbH

### 01 gesis CLASSIC

**01.0001 RST® MINI Anschlussleitung, IP66/68 (3m;2h) /IP69, Buchse - freies Ende, 2x1,5 mm², 250 V, 16 A, 5 m, schwarz**
System RST® MINI - Konfektionierte Leitung H07RN-F, Buchse - freies Ende, IP66/68 (3m;2h) /IP69, 2-polig, 1,5 mm², mit integrierter Verriegelung, Ausführung: Buchse, freies Leitungsende, gemäß IEC 61535, Kodierung schwarz.

Bemessungsspannung: 250 V
Bemessungsstrom: 16 A
Bemessungsstoßspannung: 4 kV
Schutzart: IP66/68 (3m;2h) /IP69
Typ der Leitung: H07RN-F
Farbe der Leitung: schwarz
Polkennzeichnung: L, N
Halogenfrei: nein
Gesamtlänge: 5 m

Fabrikat: Wieland Electric GmbH
Typ: RST16I2KSB- 15 50SW
Bestellnummer: 46.422.5033.1
Menge: 0 St
Produkt:
  Artikel:
    Marke: Wieland Electric GmbH
    Artikelnummer: 46.422.5033.1
    Artikelkurztext: Konfektionierte Leitung-RST16I2KSB- 15 50SW
