# Steckbare Elektroinstallation von Wieland Electric GmbH
Leistungsbeschreibung (GAEB DA XML 3.2, DA81)
Währung: EUR
Vergabeart: Beschränkte Ausschreibung
Erstellt mit: Wieland Electric Gmb, GAEB-Export, 12.12.2022

## - Wieland Electric GmbH

### 01 gesis CLASSIC

**01.0001 Steckverbinder, Stecker, 3-polig, 250 V, 20 A, kieselgrau**
Installationssteckverbinder nach IEC 61535 für feste Installation, Ausführung als Stecker, 3-polig, gedrehte Kontakte mit Federkraftanschluss, kompaktes Gehäuse mit Zugentlastung, feldkonfektionierbar, mechanische Kodierung Code 2, farbliche Kodierung kieselgrau.

Bemessungsspannung: 250 V
Bemessungsstrom: 20 A
Bemessungsstoßspannung: 4 kV
Schutzart: IP40
Anschlussquerschnitt eindrähtig: 0,5 mm² - 2,5 mm²
Anschlussquerschnitt feindrähtig: 0,5 mm² - 1,5 mm²
Werkstoff des Gehäuses: Polyamid
Anschlüsse pro Pol: 2
Polkennzeichnung: L, N, PE
Halogenfrei: ja
Menge: 0 St
Produkt:
  Artikel:
    Marke: Wieland Electric GmbH
    Artikelnummer: 92.934.0153.0
    Artikelkurztext: Steckverbinder-GST18I3F S2 ZR1 GR01
