# Steckbare Elektroinstallation von Wieland Electric GmbH
Leistungsbeschreibung (GAEB DA XML 3.2, DA81)
Währung: EUR
Vergabeart: Beschränkte Ausschreibung
Erstellt mit: Wieland Electric Gmb, GAEB-Export, 12.12.2022

## - Wieland Electric GmbH

### 01 gesis CLASSIC

**01.0001 gesis® CLASSIC Steckverbinder, Buchse, 5-polig, 50 V, 6 A, lichtblau**
System gesis® CLASSIC - Installationssteckverbinder nach IEC 61535 für feste Installation, Ausführung als Buchse, 5-polig, gedrehte Kontakte mit Schraubanschluss, kompaktes Gehäuse mit Zugentlastung, feldkonfektionierbar, mechanische Kodierung Code 6, farbliche Kodierung lichtblau.

Bemessungsspannung: 50 V
Bemessungsstrom: 6 A
Bemessungsstoßspannung: 4 kV
Schutzart: IP40
Anschlussquerschnitt eindrähtig: 0,75 mm² - 2,5 mm²
Anschlussquerschnitt feindrähtig: 0,75 mm² - 2,5 mm²
Werkstoff des Gehäuses: Polyamid
Anschlüsse pro Pol: 1
Polkennzeichnung: 1, 2, 3, 4, 5
Halogenfrei: ja

Fabrikat: Wieland Electric GmbH
Typ: GST18I5S B1 ZR1 BL01
Bestellnummer: 92.953.4153.0
Menge: 0 St
Produkt:
  Artikel:
    Marke: Wieland Electric GmbH
    Artikelnummer: 92.953.4153.0
    Artikelkurztext: Steckverbinder-GST18I5S B1 ZR1 BL01
