# Steckbare Elektroinstallation von Wieland Electric GmbH
Leistungsbeschreibung (GAEB DA XML 3.2, DA81)
Währung: EUR
Vergabeart: Beschränkte Ausschreibung
Erstellt mit: Wieland Electric Gmb, GAEB-Export, 11.01.2023

## - Wieland Electric GmbH

### 01 gesis CLASSIC

**01.0001 Netzanschlussleitung, Buchse - SchuKo-Stecker, 3x2,5 mm², 250 V, 16 A, Eca, 5 m, weiß**
Konfektionierte Leitung H05VV-F Buchse - SchuKo-Stecker, 3-polig, 2,5 mm², Brandklasse Eca, Ausführung: GST18i3 Buchse, SchuKo-Stecker, gemäß IEC 61535, mechanische Kodierung Code 1, farbliche Kodierung weiß.

Bemessungsspannung: 250 V
Bemessungsstrom: 16 A
Bemessungsstoßspannung: 4 kV
Schutzart: IP20
Typ der Leitung: H05VV-F
Brandklasse: Eca
Farbe der Leitung: weiß
Polkennzeichnung: L, N, PE
Halogenfrei: nein
Gesamtlänge: 5 m
Menge: 0 St
Produkt:
  Artikel:
    Marke: Wieland Electric GmbH
    Artikelnummer: 92.238.5007.2
    Artikelkurztext: Konfektionierte Leitung-GST18I3K1BD 25 50WS
