# Steckbare Elektroinstallation von Wieland Electric GmbH
Leistungsbeschreibung (GAEB DA XML 3.2, DA81)
Währung: EUR
Vergabeart: Beschränkte Ausschreibung
Erstellt mit: Wieland Electric Gmb, GAEB-Export, 11.01.2023

## - Wieland Electric GmbH

### 01 gesis CLASSIC

**01.0001 Anschlussleitung, Stecker - freies Ende, 5x1,5 mm², 50 V, 6 A, Eca, 0,5 m, schwarz**
Konfektionierte Leitung H05Z1Z1-F Stecker - freies Ende, 5-polig, 1,5 mm², Brandklasse Eca, Ausführung: freies Leitungsende, GST18i5 Stecker, gemäß IEC 61535, mechanische Kodierung Code 6, farbliche Kodierung lichtblau.

Bemessungsspannung: 50 V
Bemessungsstrom: 6 A
Bemessungsstoßspannung: 4 kV
Schutzart: IP40
Typ der Leitung: H05Z1Z1-F
Brandklasse: Eca
Farbe der Leitung: schwarz
Polkennzeichnung: 1, 2, 3, 4, 5
Halogenfrei: ja
Gesamtlänge: 0,5 m
Menge: 0 St
Produkt:
  Artikel:
    Marke: Wieland Electric GmbH
    Artikelnummer: 92.257.4064.6
    Artikelkurztext: Konfektionierte Leitung-GST18I5KS-S 15H 40BL01
