# Steckbare Elektroinstallation von Wieland Electric GmbH
Leistungsbeschreibung (GAEB DA XML 3.2, DA81)
Währung: EUR
Vergabeart: Beschränkte Ausschreibung
Erstellt mit: Wieland Electric Gmb, GAEB-Export, 11.01.2023

## - Wieland Electric GmbH

### 01 gesis CLASSIC

**01.0001 Anschlussleitung, Buchse - freies Ende, 5x1,5 mm², 250 V, 16 A, Eca, 3 m, schwarz**
Konfektionierte Leitung H05VV-F Buchse - freies Ende, 5-polig, 1,5 mm², Brandklasse Eca, Ausführung: GST18i5 Buchse, freies Leitungsende, gemäß IEC 61535, mechanische Kodierung Code 3, farbliche Kodierung tomatenrot.

Bemessungsspannung: 250 V
Bemessungsstrom: 16 A
Bemessungsstoßspannung: 4 kV
Schutzart: IP40
Typ der Leitung: H05VV-F
Brandklasse: Eca
Farbe der Leitung: schwarz
Polkennzeichnung: 3, N, PE, 2, 1
Halogenfrei: nein
Gesamtlänge: 3 m
Menge: 0 St
Produkt:
  Artikel:
    Marke: Wieland Electric GmbH
    Artikelnummer: 92.257.3003.0
    Artikelkurztext: Konfektionierte Leitung-GST18I5KSB- 15 30TR01
