# Wieland GAEB
Leistungsbeschreibung (GAEB DA XML 3.1, DA81)
Projekt: 1
Währung: EUR
Erstellt mit: 17.10.2014

## Leistungsverzeichnis
Datum: 17.10.2014

### 03 Durchgangsklemmen 6 mm² - selos

**03.19**
Item:
  Produkt:
    Artikel:
      Artikelnummer: 07.313.2555.0
