# Wieland GAEB
Leistungsbeschreibung (GAEB DA XML 3.1, DA81)
Projekt: 1
Währung: EUR
Erstellt mit: 17.10.2014

## Leistungsverzeichnis
Datum: 17.10.2014

### 02 Durchgangsklemmen 4 mm² - selos

**02.19**
Item:
  Produkt:
    Artikel:
      Artikelnummer: Z7.261.1327.0
